# Leistungsbeschreibung (GAEB DA XML 3.2, DA81)
Währung: EUR
Erstellt mit: © Heinze GmbH 2026/ GXML Toolbox V3.3 R20200224, heinze.de, 16.06.2026

## MAY Sonnenschirme
Datum: 16.06.2026

### Hauptabschnitt 1 Ampelschirm RIALTO

#### Abschnitt 1.1 Ampelschirm RIALTO RG - das Grundmodell

**1.1.1 Ampel-Schirm RIALTO, Kurbelmechanismus**
Mittelmast-Schirm, Öffnen und Schließen mittels und
innenlaufendem, nicht-sichtbarem, wettergeschütztem
Seilzug. Schirm selbsthemmend durch integrierte Bremse,
Kurbelradantrieb mit leichtgängiger, abnehmbarer
Edelstahlhandkurbel (auch als Gäste - und
Kindersicherung lt. § Personenschäden).

Sämtliche Bodenverankerungen durch spezielle Klemmung
ausgestattet zur funktionalen 360° Drehung.

Pendeleinrichtung:

(_x_)  Rialto RG - Grundmodell ohne Pendeleinrichtung

(___)  Rialto RP - Mit Pendeleinrichtung des
Schirmdaches mittels Kugelgelenk (mit Aufpreis). Drehen
der Kurbel im Uhrzeigersinn am unteren Verteilerflansch
lässt Schirmdach in Schräglage bringen, Handkurbel
abnehmbar. Pendeleinrichtung ermöglicht eine stufenlose
Fixierung bis 30°.

Gestell:
Gestell aus legiertem, stranggepressten
Aluminiumprofilen, min. F22 - F28, Gestelloberfläche
pulverbeschichtet, stoß- und schlagfest.
Gestellfarbe:

(___)  Reinweiß RAL 9010  (Standard)

(___)  Weißaluminium RAL 9006  (mit Aufpreis)

(___)  Graubraun RAL 8019  (mit Aufpreis)

(___)  RAL Sonderfarben  (mit Aufpreis)

(___)  Holzmaserung  (mit Aufpreis)

(___)  DB Farbe  (mit Aufpreis)

Schirmmast:
Durchmesser = 76 mm, Wandstärke 3,0 mm
(___)  Optional Überlänge (für Tischfreiheit) +/- 50 cm

Speichen / Stützstreben:
Speichen mit unterseitig eingedrehter Bolzenschraubung
zur Erhöhung der Festigkeit (nicht durch Querbohrung
bzw. Schweißnaht geschwächt), Speichenabmaß 30 x 15 x 2
mm und 25 x 15 x 2 mm, Stützstrebenabmaß 25 x 15 x 2
mm.

Verbindungen:
Alle Verbindungen lösbar ausgeführt (keine Nieten).
Bewegungsachsen mit Bolzen gesteckt, Speichen vor Ort
ohne Spezialkenntnisse/- Werkzeug austauschbar.
Kunststoffabdeckung der Verbindungselemente zum Schutz
der Bespannung gegen Abschürfung.

Schirmgruppe / Schirmform / Grösse / Teilung:
Schirm sind unabhängig voneinander bedienbar /
schrägstellend.
Rund
1-er (1 Schirmdach) mit 6-er Teilung:

(___)  Rund,  d=3,0 m,  6er-Teilung

(___)  Rund,  d=3,5 m,  6er-Teilung

(___)  Rund,  d=4,0 m,  6er-Teilung

2-er (2 Schirmdächer) mit 6-er Teilung:

(___)  Rund,  d=3,0 m,  6er-Teilung

(___)  Rund,  d=3,5 m,  6er-Teilung

(___)  Rund,  d=4,0 m,  6er-Teilung

3-er (3 Schirmdächer) mit 6-er Teilung

(___)  Rund,  d=3,0 m,  6er-Teilung

(___)  Rund,  d=3,5 m,  6er-Teilung

(___)  Rund,  d=4,0 m,  6er-Teilung

4-er (4 Schirmdächer) mit 8-er Teilung

(___)  Rund,  d=3,0 m,  8er-Teilung

(___)  Rund,  d=3,5 m,  8er-Teilung

(___)  Rund,  d=4,0 m,  8er-Teilung

Quadratisch
1-er (1 Schirmdach) mit 6-er Teilung

(___)  Quadratisch,  d=2,85 x 2,85 m,  6er-Teilung

(___)  Quadratisch,  d=3,0 x 3,0 m,  6er-Teilung

(___)  Quadratisch,  d=3,5 x 3,5 m,  6er-Teilung

2-er (2 Schirmdächer) mit 6-er Teilung

(___)  Quadratisch,  d=2,85 x 2,85 m,  6er-Teilung

(___)  Quadratisch,  d=3,0 x 3,0 m,  6er-Teilung

(___)  Quadratisch,  d=3,5 x 3,5 m,  6er-Teilung

Bespannung:
Selbstspannendes Teleskop-Federsystem, Federung der
Membrane zur dynamischen Aufnahme von Stoßwindlasten
(Windböen). Verminderter Wartungsaufwand durch
selbstnachspannende Bespannung zur Kompensierung des
Ausleierns der Textilbespannung)
Einhängesystem ohne Schrauben zur schnellen und
leichten Auswechselbarkeit der Bespannung ohne
Werkzeug.

Stofffarbe:
43 Stofffarben (Standard),
Angabe Stofffarbe: _________________

Stofffarbe: 43 Stofffarben (Standard),
Angabe Stofffarbe:_________________

Stoffart:
(___)  MayTex-Acryl

schwerer Markisenstoff

100 % europ. Marken-Acrylfaser, spinndüsengefärbt

Grundgewebe / Trägermaterial: PAC

Beschichtung: Fluorcarbon-Ausrüstung (Texgard),
beidseitig, effektiver Schutz gegen Öl, Fette, Schimmel
und Algenbildung, Industriestaub, Autoabgase und andere
Umweltweinflüsse

Gesamtgewicht: ca. 300g/m² (DIN EN ISO 12127) schwerer
Markisenstoff

UV-801-geprüfter Sonnenschutzfaktor (abhängig von
Farbe): 40-80

Farbechtheit nach DIN EN ISO 105-B02: min. 7

Hohe Wasserdruckbeständigkeit mit 37 HPa (>370 mm
Wassersäule lt. EN 20811)

Geprüft nach Öko-Tex Standard 100

(___)  MayTex-Poly

100% europäisches, hochfestes Polyester-Gewebe (PES),
beidseitig acrylatbeschichtet

Grundgewebe / Trägermaterial: PES

Beschichtung: Schmutz- und wasserabweisend durch
Fluorcarbon-Ausrüstung, einseitig

Gesamtgewicht: ca. 200g/m² (EN ISO 2286-2)

UV-801-geprüfter Sonnenschutzfaktor: 80

Farbechtheit nach DIN EN ISO 105-B02: 6-8

Sehr hohe Wasserabweisung und Wasserdruckbeständigkeit
/ Wasserdichtigkeit mit > 70 HPa /700 mm Wassersäule
(EN 20811)

(___)  MayTex-PVC(mit Aufpreis)

100% europäisches, hochfestes Polyester-Gewebe (PES)

Grundgewebe / Trägermaterial: PES

Beschichtung: Beidseitige PVC-Beschichtung

Gesamtgewicht: ca. 375g/m² (DIN 53353)

UV-801-geprüfter Sonnenschutzfaktor: 80, Extrem
beständig geg. UV-Strahlung und Witterungseinflüsse
durch spezielle Oberflächenversiegelung (Decklack)

Farbechtheit nach DIN EN ISO 105-B02: min. 7

100% wasserdicht mit 100 HPa (>1000 mm Wassersäule lt.
EN 20811)

Einfache Reinigung durch spez. Oberflächenversiegelung,
auch im montiertem Zustand möglich

Sonderstoffe / B1-zertifizierte Stoffe DIN 4102:
(___)  MayTex Acryl-FR(mit Aufpreis)

100% europäisches, hochfestes Polyester-Gewebe (PES)
/MAC, einseitig acrylat- / teflonbeschichtet

Grundgewebe / Trägermaterial: PES / MAC

Beschichtung: Outdoortaugliche B1-Beschichtung,
einseitig, effektiver Schutz gegen Öl, Fette, Schimmel-
und Algenbildung, Industriestaub, Autoabgase und andere
Umweltweinflüsse

Gesamtgewicht: ca. 400 g/m² (DIN EN ISO 12127)

UV-801-geprüfter Sonnenschutzfaktor (abhängig von
Farbe): 40-80

Farbechtheit nach DIN EN ISO 105-B04: min. 7

Extrem hohe Wasserabweisung und
Wasserdruckbeständigkeit / Wasserdichtigkeit mit > 80
HPa /800 mm Wassersäule (EN 20811)

Brennverhalten: B1-zertifizierter Stoffe nach DIN
4102-1; B1, Tr1, Q1 nach ÖNORM A-3800-1

(___)  MayTex-Poly-FR(mit Aufpreis)

100% europäisches, hochfestes Polyester-Gewebe (PES),
beidseitig acrylat- / teflonbeschichtet

Grundgewebe / Trägermaterial: PES

Beschichtung: beidseitig Acrylat / Teflon, schmutz- und
wasserabweisend

Niedriges Gesamtgewicht: ca. 260g/m² (EN ISO 2286-2)

UV-801-geprüfter Sonnenschutzfaktor: 80

Farbechtheit nach DIN EN ISO 105-B02: 6-8

Sehr hohe Wasserabweisung und Wasserdruckbeständigkeit
/ Wasserdichtigkeit mit > 70 HPa /700 mm Wassersäule
(EN 20811)

Brennverhalten: B1-zertifizierter Stoffe nach DIN
4102-1

(___)  Weitere Stoffe und Farben (auf Anfrage)

Hersteller:  _________________

Textilbezeichnung:  _________________

Stofffarbe:  _________________

Wechselfarbe/ Teilung:

(___)  ohne Wechselfarbe

(___)  mit 1/8 Teilung

(___)  mit 1/4 Teilung
Angabe Wechselfarbe: _________________

Nähte / Einfaßbänder:
Stoffsegmente mit Stegnaht verbunden,
Material Einfaßbänder: Acryl.
Einfaßbänder-Farbe:
(___)  ähnlich Stofffarbe
(___)  30 Einfaßbänderfarben,
Angabe Stofffarbe: _________________(frei wählbar)

Volant:

(___)  Ohne Volant

(___)  Gerader Volant

(___)  Zurückgesetzter Volant

(___)  Gewellt

Schutzhülle:
Standard: Hochfestes Polyester-Gewebe (PES),
acrylatbeschichtet, gedeckte Standardfarbe (grau/beige)
(im Lieferumfang enthalten).

Lieferung inkl. rechtsverbindlicher Bedienungsanleitung

Anzahl/Stück:  __________

Produktbezeichnung:  Ampelschirm, Typ: RIALTO RG

Hersteller:
May Gerätebau GmbH
Zum Mühlbach
88422 Betzenweiler
Deutschland
Tel: +49 (0)7374/92090
Fax: +49 (0)7374/920930
ausschreibung@may-online.com
(ausschreibung@may-online.com)
Menge: 1,000 Stk

#### Abschnitt 1.2 Ampelschirm RIALTO RP - mit Pendeleinrichtung des Schirmdaches

**1.2.1 Ampel-Schirm RIALTO, Kurbelmechanismus, mit Pendeleinrichtung**
Mittelmast-Schirm, Öffnen und Schließen mittels und
innenlaufendem, nicht-sichtbarem, wettergeschütztem
Seilzug. Schirm selbsthemmend durch integrierte Bremse,
Kurbelradantrieb mit leichtgängiger, abnehmbarer
Edelstahlhandkurbel (auch als Gäste - und
Kindersicherung lt. § Personenschäden).

Sämtliche Bodenverankerungen durch spezielle Klemmung
ausgestattet zur funktionalen 360° Drehung.

Pendeleinrichtung:

(___)  Rialto RG - Grundmodell ohne Pendeleinrichtung

(_x_)  Rialto RP - Mit Pendeleinrichtung des
Schirmdaches mittels Kugelgelenk (mit Aufpreis). Drehen
der Kurbel im Uhrzeigersinn am unteren Verteilerflansch
lässt Schirmdach in Schräglage bringen, Handkurbel
abnehmbar. Pendeleinrichtung ermöglicht eine stufenlose
Fixierung bis 30°.

Gestell:
Gestell aus legiertem, stranggepressten
Aluminiumprofilen, min. F22 - F28, Gestelloberfläche
pulverbeschichtet, stoß- und schlagfest.
Gestellfarbe:

(___)  Reinweiß RAL 9010  (Standard)

(___)  Weißaluminium RAL 9006  (mit Aufpreis)

(___)  Graubraun RAL 8019  (mit Aufpreis)

(___)  RAL Sonderfarben  (mit Aufpreis)

(___)  Holzmaserung  (mit Aufpreis)

(___)  DB Farbe  (mit Aufpreis)

Schirmmast:
Durchmesser = 76 mm, Wandstärke 3,0 mm
(___)  Optional Überlänge (für Tischfreiheit) +/- 50 cm

Speichen / Stützstreben:
Speichen mit unterseitig eingedrehter Bolzenschraubung
zur Erhöhung der Festigkeit (nicht durch Querbohrung
bzw. Schweißnaht geschwächt), Speichenabmaß 30 x 15 x 2
mm und 25 x 15 x 2 mm, Stützstrebenabmaß 25 x 15 x 2
mm.

Verbindungen:
Alle Verbindungen lösbar ausgeführt (keine Nieten).
Bewegungsachsen mit Bolzen gesteckt, Speichen vor Ort
ohne Spezialkenntnisse/- Werkzeug austauschbar.
Kunststoffabdeckung der Verbindungselemente zum Schutz
der Bespannung gegen Abschürfung.

Schirmgruppe / Schirmform / Grösse / Teilung:
Schirm sind unabhängig voneinander bedienbar /
schrägstellend.
Rund
1-er (1 Schirmdach) mit 6-er Teilung:

(___)  Rund,  d=3,0 m,  6er-Teilung

(___)  Rund,  d=3,5 m,  6er-Teilung

(___)  Rund,  d=4,0 m,  6er-Teilung

2-er (2 Schirmdächer) mit 6-er Teilung:

(___)  Rund,  d=3,0 m,  6er-Teilung

(___)  Rund,  d=3,5 m,  6er-Teilung

(___)  Rund,  d=4,0 m,  6er-Teilung

3-er (3 Schirmdächer) mit 6-er Teilung

(___)  Rund,  d=3,0 m,  6er-Teilung

(___)  Rund,  d=3,5 m,  6er-Teilung

(___)  Rund,  d=4,0 m,  6er-Teilung

4-er (4 Schirmdächer) mit 8-er Teilung

(___)  Rund,  d=3,0 m,  8er-Teilung

(___)  Rund,  d=3,5 m,  8er-Teilung

(___)  Rund,  d=4,0 m,  8er-Teilung

Quadratisch
1-er (1 Schirmdach) mit 6-er Teilung

(___)  Quadratisch,  d=2,85 x 2,85 m,  6er-Teilung

(___)  Quadratisch,  d=3,0 x 3,0 m,  6er-Teilung

(___)  Quadratisch,  d=3,5 x 3,5 m,  6er-Teilung

2-er (2 Schirmdächer) mit 6-er Teilung

(___)  Quadratisch,  d=2,85 x 2,85 m,  6er-Teilung

(___)  Quadratisch,  d=3,0 x 3,0 m,  6er-Teilung

(___)  Quadratisch,  d=3,5 x 3,5 m,  6er-Teilung

Bespannung:
Selbstspannendes Teleskop-Federsystem, Federung der
Membrane zur dynamischen Aufnahme von Stoßwindlasten
(Windböen). Verminderter Wartungsaufwand durch
selbstnachspannende Bespannung zur Kompensierung des
Ausleierns der Textilbespannung)
Einhängesystem ohne Schrauben zur schnellen und
leichten Auswechselbarkeit der Bespannung ohne
Werkzeug.

Stofffarbe:
43 Stofffarben (Standard),
Angabe Stofffarbe: _________________

Stofffarbe: 43 Stofffarben (Standard),
Angabe Stofffarbe:_________________

Stoffart:
(___)  MayTex-Acryl

schwerer Markisenstoff

100 % europ. Marken-Acrylfaser, düsengefärbt

Grundgewebe / Trägermaterial: PAC

Beschichtung: Fluorcarbon-Ausrüstung (Texgard),
beidseitig, effektiver Schutz gegen Öl, Fette, Schimmel
und Algenbildung, Industriestaub, Autoabgase und andere
Umweltweinflüsse

Gesamtgewicht: ca. 300g/m² (DIN EN ISO 12127) schwerer
Markisenstoff

UV-801-geprüfter Sonnenschutzfaktor (abhängig von
Farbe): 40-80

Farbechtheit nach DIN EN ISO 105-B02: min. 7

Hohe Wasserdruckbeständigkeit mit 37 HPa (>370 mm
Wassersäule lt. EN 20811)

Geprüft nach Öko-Tex Standard 100

(___)  MayTex-Poly

100% europäisches, hochfestes Polyester-Gewebe (PES),
beidseitig acrylatbeschichtet

Grundgewebe / Trägermaterial: PES

Beschichtung: Schmutz- und wasserabweisend durch
Fluorcarbon-Ausrüstung, einseitig

Gesamtgewicht: ca. 200g/m² (EN ISO 2286-2)

UV-801-geprüfter Sonnenschutzfaktor: 80

Farbechtheit nach DIN EN ISO 105-B02: 6-8

Sehr hohe Wasserabweisung und Wasserdruckbeständigkeit
/ Wasserdichtigkeit mit > 70 HPa /700 mm Wassersäule
(EN 20811)

(___)  MayTex-PVC(mit Aufpreis)

100% europäisches, hochfestes Polyester-Gewebe (PES)

Grundgewebe / Trägermaterial: PES

Beschichtung: Beidseitige PVC-Beschichtung

Gesamtgewicht: ca. 375g/m² (DIN 53353)

UV-801-geprüfter Sonnenschutzfaktor: 80, Extrem
beständig geg. UV-Strahlung und Witterungseinflüsse
durch spezielle Oberflächenversiegelung (Decklack)

Farbechtheit nach DIN EN ISO 105-B02: min. 7

100% wasserdicht mit 100 HPa (>1000 mm Wassersäule lt.
EN 20811)

Einfache Reinigung durch spez. Oberflächenversiegelung,
auch im montiertem Zustand möglich

Sonderstoffe / B1-zertifizierte Stoffe DIN 4102:
(___)  MayTex Acryl-FR(mit Aufpreis)

100% europäisches, hochfestes Polyester-Gewebe (PES)
/MAC, einseitig acrylat- / teflonbeschichtet

Grundgewebe / Trägermaterial: PES / MAC

Beschichtung: Outdoortaugliche B1-Beschichtung,
einseitig, effektiver Schutz gegen Öl, Fette, Schimmel-
und Algenbildung, Industriestaub, Autoabgase und andere
Umweltweinflüsse

Gesamtgewicht: ca. 400 g/m² (DIN EN ISO 12127)

UV-801-geprüfter Sonnenschutzfaktor (abhängig von
Farbe): 40-80

Farbechtheit nach DIN EN ISO 105-B04: min. 7

Extrem hohe Wasserabweisung und
Wasserdruckbeständigkeit / Wasserdichtigkeit mit > 80
HPa /800 mm Wassersäule (EN 20811)

Brennverhalten: B1-zertifizierter Stoffe nach DIN
4102-1; B1, Tr1, Q1 nach ÖNORM A-3800-1

(___)  MayTex-Poly-FR(mit Aufpreis)

100% europäisches, hochfestes Polyester-Gewebe (PES),
beidseitig acrylat- / teflonbeschichtet

Grundgewebe / Trägermaterial: PES

Beschichtung: beidseitig Acrylat / Teflon, schmutz- und
wasserabweisend

Niedriges Gesamtgewicht: ca. 260g/m² (EN ISO 2286-2)

UV-801-geprüfter Sonnenschutzfaktor: 80

Farbechtheit nach DIN EN ISO 105-B02: 6-8

Sehr hohe Wasserabweisung und Wasserdruckbeständigkeit
/ Wasserdichtigkeit mit > 70 HPa /700 mm Wassersäule
(EN 20811)

Brennverhalten: B1-zertifizierter Stoffe nach DIN
4102-1

(___)  Weitere Stoffe und Farben (auf Anfrage)

Hersteller:  _________________

Textilbezeichnung:  _________________

Stofffarbe:  _________________

Wechselfarbe/ Teilung:

(___)  ohne Wechselfarbe

(___)  mit 1/8 Teilung

(___)  mit 1/4 Teilung
Angabe Wechselfarbe: _________________

Nähte / Einfaßbänder:
Stoffsegmente mit Stegnaht verbunden,
Material Einfaßbänder: Acryl.
Einfaßbänder-Farbe:

(___)  ähnlich Stofffarbe

(___)  30 Einfaßbänderfarben,
Angabe Stofffarbe: _________________(frei wählbar)

Volant:

(___)  Ohne Volant

(___)  Gerader Volant

(___)  Zurückgesetzter Volant

(___)  Gewellt

Schutzhülle:
Standard: Hochfestes Polyester-Gewebe (PES),
acrylatbeschichtet, gedeckte Standardfarbe (grau/beige)
(im Lieferumfang enthalten).

Lieferung inkl. rechtsverbindlicher Bedienungsanleitung

Anzahl/Stück:  __________

Produktbezeichnung:  Ampelschirm, Typ: RIALTO RP

Hersteller:
May Gerätebau GmbH
Zum Mühlbach
88422 Betzenweiler
Deutschland
Tel: +49 (0)7374/92090
Fax: +49 (0)7374/920930
ausschreibung@may-online.com
(ausschreibung@may-online.com)
Menge: 1,000 Stk

#### Abschnitt 1.3 Ampelschirm RIALTO Zubehör

**1.3.1 Zubehör-Übersicht RIALTO**
BEFESTIGUNGSELEMENTE (SCHIRMSTÄNDER)

Mobile Befestigungselemente
- Standrahmen

Stationäre Befestigungselemente
Alle Befestigungselemente sind zweiteilig, d.h.
Oberteil demontierbar für Winter; inklusive
Winterabdeckung
- Ankerhülsen
- Ankerplatten
- Wandbefestigungen

Sonderanfertigungen Befestigungselemente
- nach gemeinsamer Planung

Diebstahlsicherung
- Diebstahlsicherung, nachrüstbar (Vorhängeschloss und
Dorn, aus Edelstahl)

ZUSATZAUSSTATTUNG

- Regenrinne
- Teleskop-Schutzhüllen
- Aufprallschutz (Polster um Schirmmast)
Menge: 1,000 St
